# REFORMA INSTALACIONES DE CLIMATIZACION OFICINAS CÁMARA DE COMERCIO E INDUSTRIA DE C.REAL

- Propiedad del archivo: CYPE INGENIEROS, S.A.
- Formato: FIEBDC-3/2004
- Programa: ARQUIMEDES
- Tipo: presupuesto
- Comentario: Presupuesto
- Fecha de los precios: 24/11/2017
- Divisa: EUR
- Costes indirectos: 3 %
- IVA: 21 %
- Código: REFORMA_CLIMATIZACION_PL_3_CAMARA_DE_COMERCIO_PPA_SIN_PRECIO (31/01/2000)
MEDICIÓN COMPLETA DEL PROYECTO
PPA + LAPORTA
pRECIO REAL PARA LA CAMARA

## CAP.51 TRABAJOS PREVIOS

**R02T090V** ud PROTECCIÓN ZONA TRABAJO (10/03/2016)
1 ud
Protección individual de la zona de obra, con reglas extensible, plastico rígido de polietileno trasnparente, con solapes de 60cms en paso, encintado y sellado perimetralmente a paramentos y desmontado final, moqueta en solado,incluso limpieza, carga de escombros en sacas, alquiler de contenedor y transporte al vertedero autorizado (con aporte de certificado del mismo), p.p. de medios auxiliares.

**E01DFB010b** ud APERTURA CATAS (10/03/2016)
1 ud
Apertura y tapado de catas necesarias en techo de escayola lisa y/o paramentos para paso de instalaciones, por medios manuales, previo corte del perimetro, con refuerzo de puntos, desmonte y recolocación de cualquier instalacion afectada, con remates de todos los paramentos afectados, incluso limpieza, carga de escombros en sacas, alquiler de contenedor y transporte al vertedero autorizado (con aporte de certificado del mismo), p.p. de medios auxiliares.

**E01DFB020** m2 DEMOLICION ESCAYOLA
54 m2
Demolición de falso techo de escayola, por medios manuales, previo corte del perimetro, para paso de instalaciones de clima y saneamiento, colocación de casettes, incluyendo todas catas y todas las zonas necesarias para la completa instalación de la climatizacion, desde la cubierta hasta cada unidad interior, en todo su trayecto, incluso limpieza, carga de escombros en sacas, alquiler de contenedor y transporte al vertedero autorizado (con aporte de certificado del mismo), p.p. de medios auxiliares.
Claves: carga, demolicion, ladrillo, tabiqueria, hueco, medio, transporte, vertedero, auxiliar, escombro, manual, pie, limpieza, sencillo

| Medición | Uds. | Largo | Ancho | Parcial |
|---|---|---|---|---|
| Distribuidor | 1 | 40.00 |  | 40.00 |
| Maquinas | 14 | 1.00 | 1.00 | 14.00 |
| Total |  |  |  | 54 |

**E01DFL030** ud DESMONTAJE PANTALLAS Y EMERGENCIAS EXISTENTES
1 ud
Desmontaje y montaje de luminarias, con limpieza y almacenaje en el archivo existente en la planta, para permitir el paso de canalizaciones para la instalacion de climatización.
Claves: transporte, pie, macizo, ladrillo, medio, fabrica, demolicion, muro, limpieza, escombro, proteccion, manual, colectivo, auxiliar, vertedero, carga, mano

**E01DET020b** UD DESMONTAJE SPLIT BOMBA DE CALOR PLANTA 3ª (13/02/2018)
1 UD
Desmontaje de la bomba de calor existente MITSUBISHI mod. 415 MPS (UA-11.3ª), existente en la sala oficina-trabajo planta 3ª, desconexion de las tuberias de liquido, gas y lineas electricas existentes, taponado de tuberias. Incluso ayuda de albañileria en descubrir tuberias con picado de paramento para ocultar conexiones de tuberia de frio, tapado posterior y reparación de paramentos, con pintura similar a existente. Incluso limpieza, carga de escombros en sacas, alquiler de contenedor y transporte al vertedero autorizado (con aporte de certificado del mismo), p.p. de medios auxiliares.

| Medición | Uds. | Parcial |
|---|---|---|
| Pl 3 | 1 | 1.00 |
| Total |  | 1 |

**E01DET020bc** ud DESMONTAJE FANCOIL (13/02/2018)
12 ud
Desmontaje de fan coil existente de suelo en la planta 3ª y planta 2ª, con vaciado parcial de la instalación. desmontaje de fancoil, desconexion de las tuberias de agua y lineas electricas existentes, taponado de tuberias y relleno y purgado de la instalación, con retirada del fancoil a vertedero o a almacén a definir por la propiedad para su posible reutilización posterior. Incluso ayuda de albañileria en descubrir tuberias con picado de paramento para ocultar conexiones de tuberia de frio, tapado posterior y reposición de rodapie, con pintura similar a existente. Incluso limpieza, carga de escombros en sacas, alquiler de contenedor y transporte al vertedero autorizado (con aporte de certificado del mismo), p.p. de medios auxiliares.

| Medición | Uds. | Parcial |
|---|---|---|
| pL 3 | 10 | 10.00 |
| Pl 2 | 2 | 2.00 |
| Total |  | 12 |

**E01DET020bb** UD DESMONTAJE BOMBA DE CALOR CUBIERTA (15/02/2018)
1 UD
Desmontaje de la bomba de calor existente CIATESA mod. IWB-370, desconexion de las tuberias de agua y lineas electricas existentes, taponado de tuberias, relleno y purgado de la instalación y retirada de la bomba de calor al punto limpio; desmontaje, montaje y ajuste de placas de cubierta existentes para paso de la bomba de calor. Incluye desmontaje de todas las instalaciones vinculadas con esa unidad que no tengan uso y transporte a vertedero, con limpieza completa de todos los paramentos de la cubierta, quedando preparada para nuevo uso. Incluye ayuda de albañileria en picado de paramento para descubrir y ocultar tuberias, con tapado posterior y reparación de paramentos, con pintura similar a existente.Incluso alquiler de grua, tasa de corte de calle y ocupación de via publica. Incluso limpieza, carga y transporte al vertedero autorizado (con aporte de certificado del mismo), p.p. de medios auxiliares.

## CAP.52 FONTANERIA Y SANEAMIENTO

**2·C10L010** ud RED DE DESAGÜES EQUIPOS AIRE ACONDICIONADO
14 ud
Recogida de condensados desde equipos a bajante mas proxima en hidrotubo de pvc de 32 con p.p. de accesorios. Incluso ayuda de albañileria en descubrir tuberias con picado de paramento, tapado posterior y reparación de paramentos, con pintura similar a existente. Totalmente instalado.
Claves: condensacion, directo, aluminio, lamina, placa, trasdosado, yeso

## CAP.1 CLIMATIZACIÓN (13/08/2009)

**E08TAK010** UD CASSETTE PLFY-P63VEM-E "MITSUBISHI ELECTRIC" (13/02/2018)
5 UD
Unidad interior de aire acondicionado de cassette, de 4 vías, sistema aire-aire multi-split, con caudal variable de refrigerante, para gas R-410A, alimentación monofásica (230V/50Hz), gama City Multi, modelo PLFY-P63VEM-E "MITSUBISHI ELECTRIC", potencia frigorífica nominal 7,1 kW (temperatura de bulbo seco del aire interior 27°C, temperatura de bulbo húmedo del aire interior 19°C), potencia calorífica nominal 8 kW (temperatura de bulbo seco del aire interior 20°C), consumo eléctrico nominal en refrigeración 0,05 kW, consumo eléctrico nominal en calefacción 0,04 kW, de 258x840x840 mm, peso 23 kg, con ventilador de cuatro velocidades, ajuste automático de la velocidad del ventilador, presión sonora a velocidad baja 28 dBA, caudal de aire a velocidad alta 18 m³/min, toma de aire exterior (hasta el 20% del caudal de aire nominal), posibilidad de cerrar cualquiera de las vías de impulsión para facilitar la instalación en ángulos y pasillos y la graduación de éstas mediante el control remoto y bomba de drenaje.Incluido : unidad interior soportación de la misma a forjado mediante , varilla ,amortiguador y conexión a punto desague anexo. Instalado y funcionado.
Claves: lamina, auxiliar, techo, yeso, colocacion, estructura, acero, galvanizar, falso, placa, perfil, hueco, cinta, medicion, fijacion, junta, nivel, montaje, desmontable, andamio, terminacion, accesorio, pasta

**E27EPA020m** UD CASSETTE PLFY-P50VEM-E "MITSUBISHI ELECTRIC" (13/02/2018)
4 UD
Unidad interior de aire acondicionado de cassette, de 4 vías, sistema aire-aire multi-split, con caudal variable de refrigerante, para gas R-410A, alimentación monofásica (230V/50Hz), gama City Multi, modelo PLFY-P50VEM-E "MITSUBISHI ELECTRIC", potencia frigorífica nominal 5,6 kW (temperatura de bulbo seco del aire interior 27°C, temperatura de bulbo húmedo del aire interior 19°C), potencia calorífica nominal 6,3 kW (temperatura de bulbo seco del aire interior 20°C), consumo eléctrico nominal en refrigeración 0,04 kW, consumo eléctrico nominal en calefacción 0,03 kW, de 258x840x840 mm, peso 22 kg, con ventilador de cuatro velocidades, ajuste automático de la velocidad del ventilador, presión sonora a velocidad baja 27 dBA, caudal de aire a velocidad alta 16 m³/min, toma de aire exterior (hasta el 20% del caudal de aire nominal), posibilidad de cerrar cualquiera de las vías de impulsión para facilitar la instalación en ángulos y pasillos y la graduación de éstas mediante el control remoto y bomba de drenaje. Incluido : unidad interior soportación de la misma a forjado mediante , varilla ,amortiguador y conexión a punto desague anexo. Instalado y funcionado
Claves: imprimacion, plastico, pintura, lavadero, estandar, mate, liso, colorante, horizontal, mano, pasta, blanco, paramento, vertical

**E08TAK010b** UD CASSETTE PLFY-P40VEM-E "MITSUBISHI ELECTRIC" (13/02/2018)
4 UD
Unidad interior de aire acondicionado de cassette, de 4 vías, sistema aire-aire multi-split, con caudal variable de refrigerante, para gas R-410A, alimentación monofásica (230V/50Hz), gama City Multi, modelo PLFY-P40VEM-E "MITSUBISHI ELECTRIC", potencia frigorífica nominal 4,5 kW (temperatura de bulbo seco del aire interior 27°C, temperatura de bulbo húmedo del aire interior 19°C), potencia calorífica nominal 5 kW (temperatura de bulbo seco del aire interior 20°C), consumo eléctrico nominal en refrigeración 0,04 kW, consumo eléctrico nominal en calefacción 0,03 kW, de 258x840x840 mm, peso 22 kg, con ventilador de cuatro velocidades, ajuste automático de la velocidad del ventilador, presión sonora a velocidad baja 27 dBA, caudal de aire a velocidad alta 16 m³/min, toma de aire exterior (hasta el 20% del caudal de aire nominal), posibilidad de cerrar cualquiera de las vías de impulsión para facilitar la instalación en ángulos y pasillos y la graduación de éstas mediante el control remoto y bomba de drenaje.Incluido : unidad interior soportación de la misma a forjado mediante , varilla ,amortiguador y conexión a punto desague anexo. Instalado y funcionado.

**E08TAK010c** UD CASSETTE PLFY-P32VEM-E "MITSUBISHI ELECTRIC" (15/02/2018)
1 UD
Unidad interior de aire acondicionado de cassette, de 4 vías, sistema aire-aire multi-split, con caudal variable de refrigerante, para gas R-410A, alimentación monofásica (230V/50Hz), gama City Multi, modelo PLFY-P32VEM-E "MITSUBISHI ELECTRIC", potencia frigorífica nominal 3,6 kW (temperatura de bulbo seco del aire interior 27°C, temperatura de bulbo húmedo del aire interior 19°C), potencia calorífica nominal 4 kW (temperatura de bulbo seco del aire interior 20°C), consumo eléctrico nominal en refrigeración 0,03 kW, consumo eléctrico nominal en calefacción 0,04 kW, de 258x840x840 mm, peso 23 kg, con ventilador de cuatro velocidades, ajuste automático de la velocidad del ventilador, presión sonora a velocidad baja 28 dBA, caudal de aire a velocidad alta 18 m³/min, toma de aire exterior (hasta el 20% del caudal de aire nominal), posibilidad de cerrar cualquiera de las vías de impulsión para facilitar la instalación en ángulos y pasillos y la graduación de éstas mediante el control remoto y bomba de drenaje.Incluido : unidad interior soportación de la misma a forjado mediante , varilla ,amortiguador y conexión a punto desague anexo. Instalado y funcionado.

**LUM.G120b** UD UNIDAD EXTERIOR "MITSUBISHI ELECTRIC" VRF (13/02/2018)
1 UD
Suministro y colocacion en cubierta de unidad exterior de aire acondicionado para sistema VRF (serie Y), gama City Multi bomba de calor, para gas R-410A, con temperatura de refrigerante variable para la mejora de la eficiencia estacional, alimentación trifásica (400V/50Hz), modelo PUHY-P550YSNW-A "MITSUBISHI ELECTRIC", unidad formada por PUHY-P250YNW-A+PUHY-P300YNW-A+CMY-Y100VBK3; potencia frigorífica nominal 63,00 kW, EER = 3,67, COP = 4,09, consumo eléctrico nominal en refrigeración 17,16 kW, potencia calorífica nominal 69 kW, consumo eléctrico nominal en calefacción 16,87 kW, compresor scroll herméticamente sellado, con control Inverter, 1850x1710x760 mm, peso 415 kg, presión sonora 61,5 dBA. Incluso bancada metalica para sujeccion bomba de calor, amortiguadores antivibratorios entre bomba de calor y bancada, y entre bancada y solado, alquiler de grua, tasa de corte de calle y ocupación de via publica. Conectada y funcionando.

**E23MVH060bdbbbbb** UD DISTRIBUIDORES (13/02/2018)
1 UD
Suministro, montaje y puesta en funcionamiento de los distribuidores necesarios, serie CMY-Y, gama CITY MULTI (R410A) de MITSUBISHI ELECTRIC, de 2 salidas, entre otros
- 2 Uds. Modelo CMY-Y202S-G2. Incluye montaje.
- 5 Uds. Modelo CMY-Y102LS-G2. Incluye montaje.
- 6 Uds. Modelo CMY-Y102SS-G2. Incluye montaje.
Claves: nivel, equipo, clase, aislamiento, helicoidal, mural, proteccion, paso, anticorrosivo, pintura, electrico, caudal, extractor

**E23MVH060bdbbbbbb** UD CONTROL REMOTO PROGRAMABLE "MELANS" (13/02/2018)
12 UD
Suministro, montaje y puesta en funcionamiento del control remoto"MITSUBISHI ELECTRIC" MELANS deluxe con programador semanal modelo PAR-33MAA. Dispone de pantalla retro iluminada, sonda de temperatura integrada, modo vigilia, retorno automático de consigna, Dual Set Point y configuración del horario de verano. Permite controlar 1 g./16 Uds. Incluye todos los accesorios de montaje y puesta en funcionamiento de la programación s/necesidades de la Propiedad, asi como la formación a personal de la Propiedad para su uso y funcionamiento
Claves: nivel, equipo, clase, aislamiento, helicoidal, mural, proteccion, paso, anticorrosivo, pintura, electrico, caudal, extractor

**A06T090b** UD PLANOS AS BUILT (01/01/2010)
1 UD
Elaboración de planos finales de instalación, indicando recorrido de canalizaciones y modificaciones finales de obra, secciones, materiales, cotas y niveles, en formato dwg y papel.
Claves: cimiento, carga, medio, punta, flecha, torre, montaje, grua, auxiliar, desmontable, alquiler

## CAP.2 TUBERIAS (23/07/2009)

**TU1** ml TUBERIA DE COBRE FRIGORIFICA DESHIDRATADA 5/8"+1 1/8" (28/03/2014)
8 ml
Ml de tuberia de cobre frigorifico deshidratado DIN 8964 de 5/8"+1 1/8", para conduccion de gas y liquido refrigerante R-410 , incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**TU2** ml TUBERIA DE COBRE FRIGORIFICA DESHIDRATADA 1/2"+1 1/8" (28/03/2014)
2 ml
Ml de tuberia de cobre frigorifico deshidratado DIN 8964 de 1/2"+1 1/8", para conduccion de gas y liquido refrigerante R-410, incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**TU3** ml TUBERIA DE COBRE FRIGORIFICA DESHIDRATADA 3/8"+7/8" (28/03/2014)
14 ml
Ml de tuberia de cobre frigorifico deshidratado DIN 8964 de 3/8"+7/8", para conduccion de gas y liquido refrigerante R-410, incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**TU4** ml TUBERIA DE COBRE FRIGORIFICA DESHIDRATADA 3/8"+3/4" (28/03/2014)
5 ml
Ml de tuberia de cobre frigorifico deshidratado DIN 8964 de 3/8"+3/4", para conduccion de gas y liquido refrigerante R-410, incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**TU6** ml TUBERIA DE COBRE FRIGORIFICA DESHIDRATADA 3/8"+5/8" (28/03/2014)
32 ml
Ml de tuberia de cobre frigorifico deshidratado DIN 8964 de 3/8"+5/8", para conduccion de gas y liquido refrigerante R-410, incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**TU7** ml TUBERIA DE COBRE FRIGORIFICA DESHIDRATADA 1/4"+1/2" (28/03/2014)
30 ml
Ml de tuberia de cobre frigorifico deshidratado DIN 8964 de 1/4"+1/2", para conduccion de gas y liquido refrigerante R-410, incluso aislamiento flexible K-FLEX ST FRIGO para interior y las que discurren por el exterior irán envueltas en cinta adhesiva de aluminio de protección exterior del aislamiento de tuberias, marca K-Flex modelo AL CLAD, barrido interior de limpieza, llenado y prueba de estanqueidad con nitrogeno exento de oxigeno a 30 kg/cm2 durante 24 horas. Descarga de nitrogeno, vacío de la instalación de al menos 0,75 mm Hg, y llenado con la cantidad adicional de refrigerante R-410 necesaria. Pequeño material, soportes, soldadura fuerte de plata, oxigeno, acetileno. Todo ello instalado, montado y conexionado. Puesta en marcha de la instalación.

**DES25** ml TUBERIA DESAGUE DE CONDENSADOS D=25 mm (28/03/2014)
30 ml
Tubería de PVC flexible, de evacuación de diámetro 25 mm de desagüe de condensación de los equipos de climatización con la red de saneamiento del local. Totalmente instalado.

**DES20** ml TUBERIA DESAGUE DE CONDENSADOS D=20 mm (28/03/2014)
65 ml
Tubería de PVC flexible, de evacuación de diámetro 20 mm de desagüe de condensación de los equipos de climatización con la red de saneamiento del local. Incluido tuberia desagüe planta 2º sala convencional de las dos cassette a instalar, hasta el desagüe existente de los dos fancoils a desmontar. Totalmente instalado incluso ayuda de albañileria.

**INTERCONEXIONb** UD LLAVES DE CORTE CIRCUITOS AGUA (15/02/2018)
6 UD
Llaves de corte de accionamiento manual, para los circuitos de ida y vuelta de agua de la unidad en funcionamiento CIATESA IWEB-360, circuito a planta 2ª, planta 1ª y planta baja, del diametro de la tuberia existente, todo ello en la cubierta donde se encuentra la bomba de calor CIATESA, y demas tuberias y llaves. Totalmente instalada y en perfecto estado.

## CAP.3 ELECTRICIDAD (13/07/2009)

**DESM.LUMbb** ml DERIVACION A CUADRO BOMBA DE CALOR (13/02/2018)
8 ml
Derivacion desde cuadro de climatización existente en acceso a cubierta a cuadro nuevo a instalar para la nueva bomba de calor PUHY-P550YSNW-A "MITSUBISHI ELECTRIC", formada por tubo de proteccion en montaje de superficie de 36 mm de diametro y cable de cobre de 4x16+16 mm2 tipo 0,6/1Kv RZ1-K(AS) no propagador de incendio de emision de humos de opacidad reducida. Totalmente instalada.

**E17CC060** ud CUADRO ELECTRICO BOMBA DE CALOR PUHY-P550YSNW-A "MITSUBISHI ELECTRIC" (13/02/2018)
1 ud
Cuadro de mando y protección para bomba de calor nueva a instalar, compuesto por lo siguiente:
1 Caja de superficie con puerta de la capacidad de albergar todos los automáticos mencionados a continuación.
1 Interruptor magnetotérmico 4x40A.
1 Interruptor diferencial 4x40A/300mA/400V.
Totalmente montado y cableado, incluso ayuda de albañilería para rozas y demás trabajos.
Claves: corrugado, tubo, pvc, escalera, conductor, vertical, alumbrado, monofasico, regla, circuito, registro, cobre, caja, hueco, aislamiento, rigido, conexion

**LUM.F1** ml LINEA EQUIPO AIRE ACONDICIONADO (13/02/2018)
14 ml
Linea desde nuevo cuadro secundario de climatización a instalar, hasta el nuevo equipo a instalar PUHY-P550YSNW-A "MITSUBISHI ELECTRIC" situado en cubierta formada por tubo de proteccion en montaje de superficie de 36 mm de diametro y cable de cobre de 4x16+16 mm2 tipo 0,6/1Kv RZ1-K(AS) no propagador de incendio de emision de humos de opacidad reducida. Totalmente instalada.

**TP.1b** pa CONEXIONADO A CUADRO DE PLANTA 3ª (13/02/2018)
1 pa
Conexionado electrico en el cuadro existente de la planta 3ª y 2ª de las lineas electricas de los cassettes a instalar, a los circuitos existentes de los fancoils, para protecciones a las unidades cassette.

**INTERCONEXIONbb** pa INTERCONEXION ELECTRICA UNIDADES EXTERIORES / INTERIORES (15/02/2018)
1 pa
Partida alzada de interconexión eléctrica de las cassetes a instalar, al cuadro de mando y proteccion existente en planta 3ª y 2ª (circuitos fancoils), mediante cable unipolares de 1x2,5 mm2 ES 07Z1-K (AS), incluyendo conducción en tubo reforzado de 20 mm de diametro y accesorios para su correcta instalación.Totalmente instalada.

**INTERCONEXION** pa INTERCONEXION ELECTRICA CONTROL UNIDADES EXTERIORES / INTERIORES (02/01/2017)
1 pa
Partida alzada de interconexión eléctrica de control entre unidades interiores, exterior y el control remoto individual programador de cada dependencia, mediante cable multifuncional apantallado de 1x1,5 mm2 ES 07Z1-K (AS), incluyendo conducción en tubo reforzado de 16 mm de diametro y accesorios para su correcta instalación.Totalmente instalada.

## CAP.5 FALSO TECHO (27/11/2017)

**E16IM040b** m2 FALSO TECHO DE ESCAYOLA (27/11/2017)
54 m2
Falso techo de placas de escayola lisa, recibida con esparto y pasta de escayola, i/repaso de juntas, limpieza, montaje y desmontaje de andamios, s/NTE-RTC-16. La superficie medida es orientativa, debiendo ejecutarse todas las zonas que sean necesarias s/ el desarrollo de la obra.

| Medición | Uds. | Largo | Ancho | Parcial |
|---|---|---|---|---|
| distribuidor 1 | 1 | 40.00 |  | 40.00 |
| maquinas | 14 | 1.00 | 1.00 | 14.00 |
| Total |  |  |  | 54 |

**E16IED020Bb** ud CAJON DE ESCAYOLA PARA MAQUINA DE AIRE ACONDICIONADO (27/11/2017)
14 ud
Cajon de pladur 15mm para situar cassette de techo de aire acondicionado, dimensiones exteriores aproximadas 100x100x15cms, con ajuste perimetral al cassette, formado por placas de yeso laminado, estructura de perfiles de chapa de acero galvanizado a base de perfiles contínuos en forma de U, de 47 mm. de espesor y separados entre ellos 400 mm., debidamente suspendidos de las correas de la cubierta por medio de estructura auxiliar galvanizada, varillas roscadas, y/o piezas de nivelación polivalentes PL-75 fijadas sus alas con tornillos tipo Pladur mmx9'5 en ambas caras del perfil, etc., a la que se atornilla una placa Pladur tipo N de 13 mm. de espesor, i/replanteo auxiliar, accesorios de fijación, nivelación y repaso de juntas con cinta y pasta, montaje y desmontaje de andamios, terminado s/NTE-RTC.

## CAP.6 PINTURA (27/11/2017)

**E23MVH060bb** m2 PINTURA (27/11/2017)
1020.94 m2
Pintura plástica lisa mate lavable, en blanco o pigmentada, sobre paramentos, dos manos, incluso mano de imprimación, 2 manos de lijado, tendido y plastecido, con medios auxiliares. La obra se dividirá en las fases necesarias a criterio de la DF.Pintura paramentos horizontales como verticales
Claves: nivel, equipo, clase, aislamiento, helicoidal, mural, proteccion, paso, anticorrosivo, pintura, electrico, caudal, extractor

| Medición | Uds. | Largo | Alto | Parcial |
|---|---|---|---|---|
| Paramentos horizontales |  |  |  |  |
| distribuidor | 1 | 41.11 |  | 41.11 |
| pasillo | 1 | 15.97 |  | 15.97 |
| sala de comisiones | 1 | 41.72 |  | 41.72 |
| salón de plenos | 1 | 100.89 |  | 100.89 |
| despacho presidente | 1 | 38.41 |  | 38.41 |
| despacho director | 1 | 30.37 |  | 30.37 |
| despacho secretaría | 1 | 18.88 |  | 18.88 |
| oficina trabajo | 1 | 113.53 |  | 113.53 |
| aseos | 1 | 16.75 |  | 16.75 |
| Paramentos verticales |  |  |  |  |
| distribuidor | 1 | 38.44 | 2.50 | 96.10 |
| pasillo | 1 | 21.21 | 2.50 | 53.03 |
| sala de comisiones | 1 | 27.23 | 2.50 | 68.08 |
| salón de plenos | 1 | 40.68 | 2.50 | 101.70 |
| despacho presidente | 1 | 26.10 | 2.50 | 65.25 |
| despacho director | 1 | 18.04 | 2.50 | 45.10 |
| despacho secretaría | 1 | 22.24 | 2.50 | 55.60 |
| oficina trabajo | 1 | 47.38 | 2.50 | 118.45 |
| Total |  |  |  | 1020.94 |

## CAP.7 ALBAÑILERIA

**E23MVH060bcb** ud BANCADA EN CUBIERTA
1 ud
Bancada mediante colocación de viguetas ceramiscas en cubierta para la instalación de los 9 compresores de aire acondicionado
Claves: nivel, equipo, clase, aislamiento, helicoidal, mural, proteccion, paso, anticorrosivo, pintura, electrico, caudal, extractor

**REPA** ud REPARACIÓN ZONAS AFECTADAS (18/03/2012)
1 ud
Reparación y remates de todas las zonas afectadas por las obras, en cualquier elemento del interior o del exterior, paramentos verticales, horizontales, pavimentos, tabiquería, carpinteria metalica, acristalamiento, enlucidos de yeso, apertura y clausura de huecos interiores, etc.,incluso limpieza, carga de escombros, en horario que no origine molestias al funcionamiento del edificio y transporte al vertedero autorizado (con aporte de certificado del mismo), p.p. de medios auxiliares.

**REPAb** ud REPASO SOLADO Y RODAPIES (18/03/2012)
1 ud
Repaso de solados de las zonas afectadas por las obras, por cualquier motivo al desmontar fancoil de suelo o colocar nuevas instalaciones, con levantado de pavimento roto o deteriorado y reposición igual o similar al existente, con reposición de rodapies, incluso desbastado, pulido y abrillantado, con limpieza, carga de escombros, en horario que no origine molestias al edificio y transporte al vertedero autorizado), p.p. de medios auxiliares.

**E07WA100** ud AYUDA ALBAÑILERÍA PARA APORTE DE MATERIALES A LA OBRA (29/11/2013)
1 ud
Ayuda de albañilería para el aporte de todos los materiales de la obra, incluso en horario nocturno o festivo, previa petición y autorización municipal, con VB de DF, vigilantes y propiedad.
Claves: ventilacion, equipo, montacargas, montaje, albañil, alumbrado, cuarto, ayuda, trabajo, incendio, alarma, pared, techo, extintor, hueco, ascensor, superficie, edificacion, foso, material, maximo, roza, vivienda, lucernario, medio, auxiliar, puerta, gancho, polea, linea, tapa, limpieza, medicion, maquina, fijacion, construccion, telefono

**E23MVH060bcbb** ud AYUDAS A OFICIOS
1 ud
Ayudas de albañilería a todos los oficios, en especial a la instalación de climatización y ventilación, incluyendo: mano de obra en carga, descarga y transporte de materiales, desvío y/o desmontaje de conductos de ventilación en patinillo interior, desvío de bajantes, canalones y ajuste de placas de cubierta existentes para paso de instalaciones, impermeabilizacion y remates a medianera, apertura y limpieza de rejillas y conductos de tomas de aire existentes en fachada, apertura y tapado de rozas y huecos en forjados, tabiques o cerramientos de cualquier tipo, apertura de huecos en falsos techos, colocación y recibido para elementos empotrados, tuberías, cajas, conductos, fijación de soportes, construcción de hornacinas, pasatubos, material elástico de sellado de estanqueidad térmica y acústica, sacos intumescentes en patinillos de instalaciones en forjados, limpieza y retirada de embalajes y materiales sobrantes, y en general todo lo necesario para el montaje de la instalación completamente terminada, con p.p de material y medios auxiliares. La obra se dividirá en las fases necesarias a criterio de la DF y de la Direcccion de la Cámara de Comercio, para ocasionar el menor trasntorno al funcionamiento normal.
Claves: nivel, equipo, clase, aislamiento, helicoidal, mural, proteccion, paso, anticorrosivo, pintura, electrico, caudal, extractor

**E07WA100AS** ud LIMPIEZA DIARIA (10/03/2016)
1 ud
Limpieza diaria de todas las zonas afectadas por la ejecución de las obras, en el exterior o interior del edificio.

**PUESTAUSO** ud COLOCACIÓN MOBILIARIO (12/11/2012)
1 ud
Desplazamiento, protección contra la suciedad y recolocación y montaje de mobiliario, para la puesta en funcionamiento completo de la actividad de las oficinas, i/p.p. productos de limpieza y medios auxiliares.

**LIMP.VIV.UNIF** ud LIMPIEZA FINAL (18/03/2012)
1 ud
Limpieza final de las oficinas ,interior y exterior, mobiliario, paramentos, mecanismos electricos y luminarias, acristalamientos, con barrido y retirada de escombros a pie de carga, i/p.p. productos de limpieza y medios auxiliares.

## CAP.8 CARPINTERIA DE MADERA

**LIMP.OBRA** ud ARREGLOS DE REVESTIMIENTO DE MADERA
1 ud
Reparación y fijación correcta de revestimiento de paramentos interiores rechapados en madera, en zonas de donde se retiran fancoils existente, con p.p. de rastreles, cantoneras y remates, montado y con p.p de medios auxiliares, en una superficie aproximadamente 6 m2

## CAP.9 SEGURIDAD Y SALUD EN LAS OBRAS

**SEG01** ud PANEL COMPLETO PVC 700x1000 mm.
1 ud
Panel completo serigrafiado sobre planchas de PVC blanco de 0,6 mm. de espesor nominal. Tamaño 700x1000 mm. Válido para incluir hasta 15 símbolos de señales,incluso textos "Prohibido el paso a toda persona ajena a la obra", i/colocación.s/R.D. 485/97.

**SEG01b** ud CASCO DE SEGURIDAD AJUST. RUEDA
4 ud
Casco de seguridad con arnés de cabeza ajustable por medio de rueda dentada, para uso normal y eléctrico hasta 440 V. Certificado CE. s/R.D. 773/97 y R.D. 1407/92.

**SEG01bb** ud GAFAS CONTRA IMPACTOS
2 ud
Gafas protectoras contra impactos, incoloras, (amortizables en 3 usos). Certificado CE. s/R.D. 773/97 y R.D. 1407/92.

**SEG01bbb** ud PAR GUANTES DE LONA REFORZADOS
4 ud
Par de guantes de lona reforzados. Certificado CE. s/R.D. 773/97 y R.D. 1407/92.

**SEG01bbbb** ud PLAN DE SEGURIDAD
1 ud
Realización del plan de seguridad por parte de empresa constructora incluso tramitación ante organismos competentes.

### CAP.21 GESTION DE RESIDUOS DE CONSTRUCCIÓN

**RCDs** Ud GESTION DE RESIDUOS
1 Ud
Gestión de residuos procedentes del desmontaje de la instalación de climatización, de la construcción o de la demolición.

## CAP.13 GESTIÓN DE RESIDUOS DE LA CONSTRUCCÓN (13/08/2009)

**GEST.b** ud GESTIÓN DE RESIDUOS (11/05/2017)
1 ud
Gestión de residuos procedentes de la construcción o de la demolición.

## CAP.35 CONTROL DE CALIDAD (18/12/2017)

**E29ICI010** ud PRUEBA INST. CLIMATIZACIÓN (13/02/2018)
1 ud
Puesta en marcha y regulacion de la nueva instalación de climatización (planta 2ª y 3ª) para comprobación del rendimiento de todas las unidades instaladas, caudales de aire de renovación, comprobando estanquiedad de canalizaciones afectadas por la reforma, incluyendo montantes y derivaciones nuevas y/o existentes, condensados, el gasto energético y temperatura de impulsión, temperatura exterior e interior y velocidad del aire. Incluye programación s/ necesidades de la propiedad y formación a personal de la Propiedad para su uso y funcionamiento.
Prueba de comprobación de estanquiedad de canalizaciones del resto del edificio afectadas por la reforma, en desconexión y conexión. Con emisión de informe de las pruebas
.
Claves: calefaccion, emisor, combustible, prueba, calor, caldera, comprobacion, combustion, contenedor, humo, perdida, temperatura, chimenea, termico
